# Förderschule_Senftenberg
Angebotsaufforderung (GAEB DA XML 3.1, DA83)
Projekt: 21-12
Währung: EUR
Nebenangebote zugelassen: ja
Vergabeart: Öffentliche Ausschreibung
Auftraggeber: Landkreis Oberspreewald-Lausitz, Bau- und Hauptamt - 65.1, Dubinaweg 1, 01968 Senftenberg, E-Mail bau-und-hauptamt@osl-online.de
Erstellt mit: GXML Toolbox V3.2 R20170508, ARRIBAp V14.6.305, 20.03.2026

## I. ALLGEMEINE VORBEMERKUNGEN
I.  ALLGEMEINE VORBEMERKUNGEN

1. STANDORT/ GEBÄUDEBESCHREIBUNG

Standort

Der Standort für den Neubau der Schule: Ahlbecker Straße 2a in 01968 Senftenberg befindet sich im Hofbereich eines Wohngebietes mit 5 geschossiger Wohnbebauung aus den 1970iger Jahren in unmittelbarer Nachbarschaft zur bestehenden Förderschule "Hand in Hand".

Ca. 2-3km von der Ortsmitte Senftenberg entfernt und ca. 10km zum nächsten Autobahnanschluss der A13.

Das gesamte Baufeld umfasst die Flurstücke 1469, 757, 777, 1473, 971, 1474, 1475, 1471 und 974 der Gemarkung Senftenberg, Landkreis Oberspreewald- Lausitz, insg. ca. 9.930m², Geländehöhe ca. 101m NHN.

Gebäudeform
Die Grundform ist ein rechteckiger Baukörper mit vier Gebäudeflügeln, welche sich um einen Innenhof anordnen. Die Flügel haben im Nordwesten und Nordosten zwei und im Südosten und Südwesten drei Geschosse. Der „schwebende" Flügel nach Südosten öffnet den Innenhof und schafft damit die Verbindung zur Freifläche.

2. PARAMETER  GEBÄUDE

Höhenlagen Gelände: ca. 101 m ü.NHN.
Oberkante Fertigfußboden Neubau EG 101,60m ü.NHN.

2-3 Vollgeschosse, kein Keller

Länge: ca. 84 m
Breite: ca. 49 m

OKFFB  1.OG  4,29m
OKFFB  2.OG  8,085m
Höhe Attika Dach ü. 1.OG8,815m
Höhe Attika Dach ü. 2.OG12,44m

3. ANGEBOTSERSTELLUNG

3.1 Planunterlagen

Dem Leistungsverzeichnis sind nichtmaßstäblich
verkleinerte Übersichts- und Detailpläne als Ergänzung
zum Textteil im Anhang beigefügt.

3.2. Preise

Wenn in den Positionen nichts anderes beschrieben ist,
sind mit den Einheitspreisen nach der gewerblichen
Verkehrssitte u.a. folgende Leistungen abgegolten:
- Liefern und Einbau der in den Positionen
beschriebenen Stoffe und der Hilfsstoffe einschließlich
aller Lade- und Transportleistungen an den Einbauort.
- Entsorgung aller Hilfsstoffe und -konstruktionen
- Vorhaltung und Unterhaltung von Maschinen, Geräten
und der nicht in das Gebäude eingehenden Stoffe
- Einbau der gelieferten oder bauseits bereitgestellten
Stoffe
- Eventuelle Mehraufwendungen zur Einhaltung der Vorgaben aus dem vorgeschilderten Baustellenstandort ( Lärm-, Licht- und Staubbelästigung sind entsprechend der gesetzlichen Vogaben einzudämmen)

## Los 08.2: Dach Wartung und Pflege
Datum: 20.03.2026

*Hinweis: Wartungsarbeiten*
Leistungsumfang

Für die Leistung Wartungsvertrag behält sich der Bauherr eine Beauftragung vor.

Der Leistungsumfang der Wartung Los 08.2 untenstehend, ist anhand der Leistungen aus Los 08.1 Dachabdichtung/Klemper gemäß des beiligenden Wartungsvertragsentwurfes auszupreisen.

### Bereich 1 Wartung Anlagen

*Hinweis: Wartungsarbeiten*
Leistungsumfang

Es ist ein Pauschalpreis für die Wartung gem. VDMA 24186
jeweils pro Jahr anzubieten.

Die Wartungs- und Pflegeleistungen sind insg. für 4 Jahre anzubieten.

Bei der Aufstellung des Wartungsvertrages sind nachstehend aufgeführte Punkte zu
berücksichtigen:

1. Die Arbeiten sind gem. der Richtlinien gem. VDMA durchzuführen. Nach Beauftragung der Wartung ist ein Wartungsplan nach VDMA auszustellen.
2. Über das Ergebnis der durchgeführten Arbeiten erhält der Kunde einen schriftlichen Bericht in 2-facher Ausfertigung.
3. Die Inspektionen werden durch fachlich qualifiziertes Personal durchgeführt.
4. Die anfallenden Lohn- und Reisekosten,die im Rahmen der vereinbarten Wartung und Kontrolle entstehen, sind durch den Pauschalbetrag abgegolten.
5. Die Mängelbeseitigung erfolgt im Rahmen der Gewährleistung.
6. Ersatzteile, Schmiermittel usw. werden, soweit sie nicht der Garantie bzw. der Gewährleistung unterliegen, separat in Rechnung gestellt.

#### Abschnitt 1.1 Wartung Technische Anlagen

**1.1.10 Wartung RA Dachoberlichter**
Wartung der Oberlichter mit und ohne RA-Funktion gemäß Arbeitsanweisungen des Herstellers und gemäß DIN 18232-2 (Rauch - Wärmeabzugsanlagen)
durch einen Sachkundigen.

 Diese Leistungen umfassen:
- mindestens 1 mal jährlich die Wartung und
  gegebenenfalls Instandsetzung gemäß DIN 18232-2 bei
  Rauch- und Wärmeabzugsanalgen.
  Es müssen alle Bestandteile auf Funktionsfähigkeit
  und Betriebsbereitschaft geprüft werden,
  Herstellerangaben, -vorschriften, Wartungs- bzw.
  Pflegehinweise sind zu beachten und werden in Bezug
  auf die Wartungsleistung Vertragsbestandteil.

Anzahl der Oberlichter:

1.  7 Stk Flachdachfenster mit Lüftungs-und Rauchabzugsfunktion
2.  2 Stk Flachdachfenster mit Rauchabzugsfunktion
3.  1 Stk Rauchabzug Aufzug

Ort: Flachdach Gründach über 1.OG und Kiesdach über 2.OG
Menge: 4,000 St/J

#### Abschnitt 1.2 Wartung Absturzsicherung

**1.2.10 Wartung Dach- Absturzsicherung**
Wartung der Absturzsicherung der Seilsicherungssystem gemäß DGUV Regel 112-198

 Diese Leistungen umfassen:
- mindestens 1 mal jährlich die Wartung und
  gegebenenfalls Instandsetzung gemäß DGUV Regel 112-198

 Es müssen alle Bestandteile auf Funktionsfähigkeit
  und Betriebsbereitschaft geprüft werden,
  Herstellerangaben, -vorschriften, Wartungs- bzw.
  Pflegehinweise sind zu beachten und werden in Bezug
  auf die Wartungsleistung Vertragsbestandteil.

Umfang:

1.  339,50m Seilsicherungssystem einschl. Umfahrungen und Abspanneinrichtungen
2.  2 Stk PSAgA Ausrüstungen

Ort: Flachdach Gründach über 1.OG und Kiesdach über 2.OG
Menge: 4,000 St/J

### Bereich 2 Pflege. Kontrolle und Reinigung

#### Abschnitt 2.1 Kontrolle und Reinigung

**2.1.10 Wartung Flachdachflächen**
Wartung der Flachdachflächen

 Diese Leistungen umfassen:
- mindestens 1 mal jährlich die Kontrolle, Wartung und Pflege der Dachflächen mit folgenden Einzelleistungen:

• Prüfung des Zustandes und der Beschaffenheit des gesamten Daches
• Erkennung von Korrosionsschäden
• Beseitigung von Ablagerungen, Rückständen und Pflanzenbewuchs (Kiesflächen)
• Reinigung von Sand-, Schlamm- und Laubfängen in Dachrinnen
• Wiederherstellung des ungestörten Wasserablaufs bei Ein- und Überläufen
• Überprüfung und Reinigung von Be- und Entlüftungsöffnungen
• Beseitigung von Undichtheiten und Mängeln
• Ausbesserung von Witterungs- und Sturmschäden
• Sanierung von Abdichtungen, Dichtmassen und Fugendichtungen.

Umfang:

1.  ca. 1.250m² Dachfläche 1.OG Gründach mit Kiesstreifen, 2 Dachabläufen, 2 Attika-Notabläufen und einseitiger Rinne mit Abläufen

2.  ca. 1.330m³ Dachfläche 2.OG Kiesdach mit PV- Anlage, mit einseitiger Rinne mit Abläufen

Ort: Flachdach Gründach über 1.OG und Kiesdach über 2.OG
Menge: 4,000 St/J

### Bereich 3 Dachbegrünung über 1.OG

*Hinweis: ANLAGEN*
ANLAGEN ENTWICKLUNGSPFLEGE DACHBEGRÜNUNG 1.OG

LGP 03 Lageplan Freianlagen, Teilbereich Dachbegrünung über 1.OG
Pflanzenliste Steinrosenflur
Pflanzenliste Bienenweide

*Hinweis: Vorbemerkung Dachbegrünung über 1.OG*
Vorbemerkung Dachbegrünung über 1.OG

In nachfolhenden Positionen wird ausschließlich die Entwicklungspflege Dachbegrünung des Teildaches über dem 1.OG behandelt. Die Entwicklungspflege beginnt nach der Abnahme der Fertigstellungspflege. Dem AN werden die Lagepläne aus der Revisionsunterlage zur Verfügung gestellt. Es erfolgt eine gemeinsame Begehung des Daches mit dem AG.

Angaben zur Baustelle

1.1. Lage der Baustelle, Umgebungsbedingungen, Zufahrtsmöglichkeiten und Beschaffenheit der Zufahrt sowie etwaige Einschränkungen bei ihrer Benutzung
Das Schulgelände befindet sich in Senftenberg, Ahlbecker Straße 2. Das Gebäude ist neu errichtet worden inkl. Dachbegrünung. Die Fertigsstellungspflege des Dachs erfolgte über die Herstellerfirma, die anschließende Entwicklungspflege über insgesamt 3 Jahre wird hiermit ausgeschrieben: Die Dachfläche beträgt 1.220 m².

Das Dach befindet sich über dem 1. OG und ist ein artenreiches Biodiversitätsdach. Es handelt sich überwiegend um eine extensive Dachbegrünung mit 10cm Substrataufbau. In Bereich von tragenden Wänden wurden Erhöhungen im Substrataufbau vorgesehen, welche 30cm betragen. Es gibt Nisthilfen, weiterhin sind Totholzbereiche und Sandlinsen integriert. Eine automatische Bewässerung ist nicht vorhanden. Das Dach hat i.d.R. ein Gefälle von 2%, das Niederschlagswasser wird über dem Mehrzweckraum als innenliegende Entwässerung in 2 Kontrollschächte geführt und abgeleitet. Alle anderen Dachflächen entwässern einseitig zu Abläufen der Dachrinnen am Fluchtbalkon.

Dachhöhe Betondecke ca. 7,95, zuzüglich Gefälledämmung und Abdichtung.
Das Dach schließt 2-seitig (Nordost und Nordwest) an einen Fluchtbalkon an, auf dessen Dach sind Geländer und Absturzsicherungen. Über diesen Fluchtbalkon erfolgt der Zugang zum Dach für Pflegezwecke. An 2 Seiten (Ost und West) schließt das Dach an die aufgehenden Wände des 2. OG an. Alle zum Innenhof liegenden Dachkanten schließen an eine Attika an, deren OK ist mit 8,82m angegeben. Das Dach wird durch eine ca. mittig verlaufende Attika, die als Brandwand dient, geteilt.

Es handelt sich um eine harte Bedachung, mit Dachabdichtung aus 2lagigem Polymerbitumenschweißbahn, die oberste Lage ist wurzelfest nach FLL ausgebildet. Darauf erfolgt die Dachbegrünung.

Das Dach ist durch 8 Dachfenster unterbrochen. Weiterhin gibt es diverse Durchführungen des HSL Gewerkes.  In der Dachfläche liegende Lichtkuppeln sind trittsicher ausgeführt.
Dachflächen weisen Sekuranten auf, die durch den AN zur fachgerechten Pflege und Wiederherstellung während der gesamten Aufenthaltsdauer auf den Dächern zu nutzen sind. Der AN ist selbst verantwortlich für die Sicherung der Mitarbeiter und die Einhaltung der Sicherheitsbestimmungen für Gründächer und die Bestimmungen der Berufsgenossenschaft.
Sämtliche Stoffe, die von oder auf die Dächer transportiert werden müssen, sind auf den beschriebenen Zugängen und Zufahrten zu transportieren. Der Transport von Materialien und entstehenden Abfällen ist über die beschriebenen Zugänge und auf den Dächern in Handarbeit zu kalkulieren. Die Zugänge zum Dach sind sauber und besenrein nach Abschluss jedes Pflegeganges zu verlassen.
Etwaige Kosten für die vorgenannten Bedingungen sind in die EP einzukalkulieren und berechtigen nicht zu Mehrkosten.

Zufahrten zum Grundstück und Neubau siehe allgemeine Vorbemerkungen. Alle Materialien verstehen sich mit Anlieferung auf die Dachfläche. Dabei steht es dem AN frei, wie er diese Anlieferung organisiert und welche Verpackungseinheiten gewählt werden.

Ein fußläufiger Zugang zum Dach führt über die Treppenanlage des Fluchtbalkons direkt zum Dach.

Bei der Ausführung ist auf die Lastvorgabe zu achten. Im extensiven Bereich (10cm Substrataufbau) beträgt die Lastannahme 230kg/m³ und in Einzelbereichen über tragenden Wäden (30cm Substrataufbau) bis 450 kg/m³.

Alle Leistungen zum Transport von Technik und Material auf die Dachflächen ist in die Einheitspreise einzukalkulieren. Die eingeschränkte Erreichbarkeit ist bei der Kalkulation zu berücksichtigen.
Auf vorhandene Einbauten (Attika, Dachfenster, Regenfallrohre, Sekuranten, Entwässerungsabläufe) ist Rücksicht zu nehmen, Verschmutzungen sind zu vermeiden.

1.2 Besondere Belastungen aus Immissionen, besondere klimatische oder betriebliche Bedingungen
Der AN muss eine fachliche Befähigung vorweisen können, die ihn in die Lage versetzt, die fachgerechte Pflege auf Gründächern vornehmen zu dürfen. Diese Bestätigung ist dem AG vor Beauftragung auf Anforderung zur Verfügung zu stellen.

1.3. Bauliche Anlagen
Alle auf den Dächern befindlichen baulichen Anlagen, insbesondere Lüftungen und Klimageräte, dürfen in ihrer Arbeitsweise und Funktion nicht durch die Pflegearbeiten beeinträchtigt werden. Das Verdecken oder Verstellen der Einbauten ist nicht zulässig.

1.4 Verkehrsverhältnisse auf der Baustelle, insbesondere Verkehrsbeschränkungen
Die Zufahrt für Pflegezwecke erfolgt über die Ückeritzer Straße. Ein Teilabschnitt der Ückeritzer Straße gehört zum Grundstück. Die Straßenbreite beträgt 6m, im Bereich des Dachzuganges sind Pkw-Stellplätze vorhanden. Die Pflegefirma kann unmittelbar am Dachzugang parken.

1.5. Für den Verkehr freizuhaltende Flächen
Rund um die Uhr freizuhalten sind die Zufahrten für Einsatz- und Rettungsfahrzeuge.

1.6. Transporteinrichtungen
Nicht vorhanden.

1.7 Lage, Art, Anschlusswert und Bedingungen für das Überlassen von Anschlüssen für Wasser, Energie und Abwasser
Es gibt einen Wasseranschluss auf dem Dach Ggf. erforderliche Nutzung von Wasser ist selbstverantwortlich mit dem Nutzer der Liegenschaft zu vereinbaren.

1.8 Lage und Ausmaß der dem Auftragnehmer für die Ausführung seiner Leistungen zur Benutzung oder Mitbenutzung überlassenen Flächen/ Räume
Es sind keine weiteren Flächen und Räume vorhanden. Die Lagerung von Massen und Gegenständen auf dem Schulgelände ist nur in geringem Umfang innerhalb zu vereinbarender Bereiche möglich.

1.9 Bodenverhältnisse, Baugrund und seine Tragfähigkeit. Ergebnisse von Bodenuntersuchungen
Nicht zutreffend.

1.10 Hydrologische Werte von Grundwasser und Gewässern. Art, Lage, Abfluss, Abflussvermögen und Hochwasserverhältnisse von Vorflutern. Ergebnisse von Wasseranalysen
Nicht zutreffend.

1.11. Besondere umweltrechtliche Vorschriften
Nicht zutreffend.

1.12 Besondere Vorgaben für die Entsorgung, z.B. Beschränkungen für die Beseitigung von Abwasser und Abfall
Nicht zutreffend.

1.13. Schutzgebiete und Schutzzeiten
Nicht zutreffend.

1.14 Art und Umfang des Schutzes von Bäumen, Pflanzbeständen, Vegetationsflächen, Verkehrsflächen, Bauteilen, Bauwerken, Grenzsteinen und dergleichen im Bereich der Baustelle
Nicht zutreffend.

1.15 Im Baugelände vorhandene Anlagen, insbesondere Abwasser- und Versorgungsleitungen
Siehe 1.3

1.16 Bekannte oder vermutete Hindernisse im Bereich der Baustelle, z.B. Leitungen, Kabel, Dräne, Kanäle, Bauwerksreste und, soweit bekannt, deren Eigentümer
Es besteht Meldepflicht bei Leitungs- und Kabelbeschädigungen (Bauleitung, jeweiliger Eigentümer/ Rechtsträger).

1.17. Kampfmittel
Nicht zutreffend.

1.18. Nach Baustellenverordnung getroffene Maßnahmen
Nicht zutreffend.

1.19 Besondere Anordnungen, Vorschriften und Maßnahmen der Eigentümer (oder der anderen Weisungsberechtigten) von Leitungen, Kabeln, Dränen, Kanälen,Straßen, Wegen, Gewässern, Gleisen, Zäunen und dergleichen im Bereich der Baustelle
Die Ausführung der Arbeiten erfolgt im laufenden Schulbetrieb der Einrichtung. In Zusammenarbeit mit dem Nutzer sind die Aufstiege zu schützen und abzusperren, damit keine Unbefugten auf die Dächer gelangen.
Gleichfalls muss in jedem Fall vermieden werden, dass Abbruchmaterialien von den Dächern über die Attika gelangen. Stoffe dürfen nicht von den Dächern geworfen werden!

1.20 Art und Umfang von Schadstoffbelastungen, z.B. des Bodens, der Gewässer, der Luft, der Stoffe und Bauteile; vorliegende Fachgutachten oder dergleichen
Nicht zutreffend.

2. Angaben zur Ausführung

2.1 Vorgesehene Arbeitsabschnitte, Arbeitsunterbrechungen und -beschränkungen nach Art, Ort und Zeit sowie Abhängigkeit von Leistungen anderer
Vom Auftragnehmer sind zu beschaffen:
- Pflegeterminplan / Intervallturnus
- Die Pflegegänge sind vom AN zu dokumentieren, es ist ein Bautagebuch zu führen, das dem AG vorgelegt werden muß.
- Die Beweissicherung obliegt dem AN. Sie hat fotografisch zu erfolgen.
Der Auftragnehmer plant seinen Bauablauf unter Berücksichtigung von Randbedingungen eigenverantwortlich in Abstimmung mit der örtlichen Bauüberwachung und dem Nutzer.
Der AN hat die Pflegegänge spätestens eine Woche im voraus anzumelden (AG/ Nutzer)

2.2. Besondere Erschwernisse während der Ausführung
Siehe auch 1.3. Bauliche Anlagen

2.3. Besondere Anordnungen in kontaminierten Bereichen
Nicht zutreffend.

2.4 Besondere Anforderungen an die Baustelleneinrichtung und Entsorgungseinrichtungen, z.B. Behälter für die getrennte Erfassung
Das Dach ist ständig und während der gesamten Ausführungszeit sauber und übersichtlich zu halten. Alle anfallenden Abbruch- und Restmaterialien sind am Tag der Pflege zu entfernen. Abfälle und Müll sind in geeigneten Behältnissen zu sammeln und der Entsorgung zuzuführen. Eine zentrale Müllentsorgung wird nicht vorgehalten. Sämtliche gelagerte Materialien sind ordentlich und Platz sparend zu stapeln. Bei Zuwiderhandlung wird die Baustelle kostenpflichtig gesäubert.

Der AN ist verantwortlich für die Unzugänglichkeit des Daches und seiner Materialien für Unbefugte und hat daher geeignete Maßnahmen im Pflegegeschehen zu ergreifen.
Etwaige Kosten für die vorgenannten Bedingungen sind in die EP einzukalkulieren und berechtigen nicht zu Mehrkosten.

2.5. Besonderheiten der Reglung und Sicherung des Verkehrs
Siehe 1.4. Verkehrsverhältnisse auf der Baustelle

2.6. Besondere Anforderungen an Auf- und Abbauen sowie Vorhalten von Gerüsten
Nicht zutreffend, Gerüste sind nicht vorgesehen.

2.7. Mitbenutzung fremder Hebezeuge, Aufzüge, Lagerräume, Einrichtungen
Nicht zutreffend.

2.8. Vorhaltung für andere Auftragnehmer
Nicht zutreffend.

2.9 Verwendung oder Mitverwendung von wiederaufbereiteten (Recycling-)Stoffen
Nicht zutreffend.

2.10 Anforderungen an wiederaufbereitete (Recycling-)Stoffe und an nicht genormte Stoffe und Bauteile
Nicht zutreffend.

2.11 Besondere Anforderungen an Art, Gerät und Umweltverträglichkeit der
Stoffe und Bauteile, auch z.B. an die schnelle biologische Abbaubarkeit von Hilfsstoffen
Sämtliche eingesetzte Materialien müssen umweltfreundlich sein und eine schnelle biologische Abbaubarkeit im Entsorgungsfall begünstigen. Sie müssen dem Leitfaden für nachhaltiges Bauen (herausgegeben vom Bundesministerium für Verkehr, Bau und Wohnungswesen) entsprechen.

2.12 Art und Umfang der vom Auftraggeber verlangten Eignungs- und Gütenachweise
Nicht zutreffend.

2.13 Unter welchen Bedingungen auf der Baustelle gewonnene Stoffe verwendet werden dürfen bzw. einer anderen Verwertung zuzuführen sind
Sämtliche auf dem Dach gewonnenen Stoffe, die nicht zur Wiederverwendung vorgesehen sind, sind nachweislich einer ordnungsgemäßen Verwertung zuzuführen. Wenn nicht gesondert ausgewiesen, ist dies in die Einzelpreise mit einzukalkulieren.

2.14 Art, Zusammensetzung und Menge der aus dem Bereich des Auftraggebers zu entsorgenden Böden, Stoffe und Bauteile; Art der Verwertung bzw. bei Abfall die Entsorgungsanlage; Anforderungen an die Nachweise über Transporte, Entsorgung und die vom Auftraggeber zu tragenden Entsorgungskosten
Nicht zutreffend.

2.15 Art, Menge und Masse der Stoffe und Bauteile, die vom Auftraggeber beigestellt werden, sowie Art, Ort (genaue Bezeichnung) und Zeit ihrer Übergabe
Für sämtliche im Leistungsverzeichnis beschriebenen Leistungen werden die erforderlichen Stoffe und Bauteile vom AN bereitgestellt, sofern nicht auf eine bauseitige Lieferung verwiesen wird. Alle Leistungen umfassen Liefern, Entladen, Lagern und Fördern zur Verwendungsstelle. Stoffe und Bauteile müssen für den jeweiligen Verwendungszweck geeignet und aufeinander abgestimmt sein. Stoffe und Bauteile, für die DIN-Normen bestehen, müssen den DIN-Güte und DIN-Maßbestimmungen entsprechen.

2.16. Leistungen des Auftraggebers
Abnahme der Pflegeleistungen erfolgt nach FLL-Richtlinie am Ende der 3 Jahre Entwicklungspflege.

2.17. Leistungen für andere Unternehmer
Nicht zutreffend.

2.18. Mit- und Zusammenwirken mit anderen Beteiligten
Nicht zutreffend.

2.19. Benutzung von Teilen der Leistung vor der Abnahme
Nicht zutreffend.

2.20. Wartungsvertrag
Nicht zutreffend.

2.21 Abrechnung nach bestimmten Zeichnungen oder Tabellen
Nicht zutreffend.

3. Anzuwendende Regelwerke

- Richtlinie für die Planung, Ausführung und Pflege von Dachbegrünungen (Dachbegrünungsrichtlinie), Herausgeber: FLL Forschungsgesellschaft Landschaftsentwicklung/ Landschaftsbau e.V., Bonn

- Gartengestaltung und Landschaftsbau - Begrünung von Dächern und Decken auf Bauwerken Anforderung an Planung, Ausführung und Erhaltung, Bewertungen von Dachbegrünungen nach FLL

*Hinweis: Hinweistext Entwicklungspflege:*
Hinweistext Entwicklungspflege für insgesamt 3 Jahre

Entwicklungspflege der Extensivbegrünung
nach den Richtlinien der FLL / ÖNORM L 1131 nach Abnahme der Fertigstellungspflege.
Die Entwicklungspflege schließt an die Fertigstellungspflege an. Das Biodiversitätsdach mit Extensivbegrünung und punktueller Intensivbegrünung wurde nach der gültigen FLL-Dachbegrünungsrichtlinie bis zum Erreichen des abnahmefähigen Zustandes durch die Errichterfirma gepflegt. Für die Anpflanzung ist bis zur Abnahme eine projektive Deckung von mind. 60 % erreicht worden.
Mit der anschließenden Entwicklungspflege soll das Biodiversitätsdach dauerhaft etabliert und in einem guten, gepflegten Zustand gehalten werden, bis eine Zielvegetation mit einer projektiven Bodendeckung von rund 90 % erreicht wird.

Das Biodiversitätsdach beinhaltet Ausstattungen wie Sandlinsen, Totholzstapel und Nisthilfen. In Randbereichen und um Einbauten sind Kiesstreifen vorhanden, welche keine Abtrennung zum Vegetationssubstrat besitzen, so dass ein natürlicher Gestaltungscharakter entsteht.

Dem Auftraggeber ist ein Protokoll über die durchgeführten Arbeiten und den Zustand der Dachbegrünung und der technischen Einrichtungen vorzulegen.

Die geplante Ausführung der einzelnen Pflegegänge ist dem AG rechtzeitig VOR Beginn der Arbeiten anzuküngigen.Nach Beendigung der Arbeiten ist dem AG Vollzugsmeldung zu machen.
Nicht rechtzeitig angemeldete Pflegearbeiten werden nachträglich nicht anerkannt!
Die ausgeführten Pflegegänge sind zur Abrechnung in einer Tabelle zusammenzufassen. Die Tabelle enthält mindestens: die Positionsnummer, die Art der Leistung, das Datum der Pflegegänge und die jeweils gepflegte Menge.

Die vorgesehenen Pflegeleistungen sind durchschnittliche Regelannahmen.
Der Umfang der Arbeiten wird je nach Witterungsverlauf vergeben. Die Anzahl der Arbeitsgänge kann je nach Witterungsverlauf erhöht oder reduziert werden.

*Hinweis: Hinweistext Wässerung*
Hinweistext Wässerung

Eine Wässerung erfolgt nur nach vorheriger Absprache mit dem AG, um in starken Hitzeperioden einen Ausfall der Pflanzung zu vermeiden. Auf dem Dach gibt es einen Wasseranschluss der genutzt werden kann. Alle Hilfsmittel zur Bewässerung (Schlauch, sprenger o.ä.) sind vom AN mitzubringen und nach der Wässerung wieder zu entfernen.

#### Abschnitt 3.1 Entwicklungspflege 1.Jahr

**3.1.10 Extensivbegrünung Steinrosenflur pflegen. Substrathöhe 10cm**
Extensivbegrünung Steinrosenflur pflegen.
Substrathöhe 10cm.
Die Zusammenstellung der Pflanzung ist der beiliegenden Pflanzenliste Steinrosenflur zu entnehmen Die genaue Zusammensetzung der ausgewählten Pflanzen ist in der Revisionsunterlage zur Dachbegrünung enthalten.

Fremdwuchs entfernen, Laub und Unrat absammeln.
Fremdwuchs durch entfernen durch Ziehen der Pflanze und vorsichtiger Entfernung der Hauptwurzeln, ausschließlich in der Substratschicht.
Gräser und Blütenstände, trockene Pflanzenteile sind zurück zu schneiden.

Anfallendes Schnitt- und Pflanzengut nachweislich und fachgerecht entsorgen, entstehende Löcher oder Vertiefungen nivellieren.
Die Abrechnung erfolgt nach Flächenaufmaß auf Nachweis.

Die Position umfasst 2 Pflegegänge pro Jahr im Frühjahr und Herbst. Beachte Hinweistext Entwicklungspflege!
Der EP gilt für 1 Jahr (1 Jahr à 2 Pflegegänge).
Menge: 995,000 m²

**3.1.20 Extensivbegrünung Bienenweide pflegen, Substrathöhe bis 30cm (Inseln)**
Extensivbegrünung Bienenweide pflegen,
Substrathöhe bis 30cm
Die Zusammenstellung der Pflanzung ist der beiliegenden Pflanzenliste Bienenweide zu entnehmen Die genaue Zusammensetzung der ausgewählten Pflanzen ist in der Revisionsunterlage zur Dachbegrünung enthalten.
Die Bienenweide befindet sich in Bereichen mit Anhügelung bis 30cm Substrataufbau. In diesen Bereichen stehen weiterhin vereinzelte Kleinsträucher wie Caryopteris clandonensis, Prunus fruticosa und Salix repens.

Fremdwuchs entfernen, Laub und Unrat absammeln.
Fremdwuchs durch entfernen durch Ziehen der Pflanze und vorsichtiger Entfernung der Hauptwurzeln, ausschließlich in der Substratschicht. Totholz aus den Sträuchern entfernen durch Gehölzschnitt.

Gräser und Blütenstände, trockene Pflanzenteile sind zurück zu schneiden.

Anfallendes Schnitt- und Pflanzengut nachweislich und fachgerecht entsorgen, entstehende Löcher oder Vertiefungen nivellieren.
Die Abrechnung erfolgt nach Flächenaufmaß auf Nachweis

Die Position umfasst 2 Pflegegänge pro Jahr im Frühjahr und Herbst. Beachte Hinweistext Entwicklungspflege!
Der EP gilt für 1 Jahr (1 Jahr à 2 Pflegegänge).
Menge: 60,000 m²

**3.1.30 Langzeitdünger aufbringen**
Gesamte Vegeationsfläche düngen,
düngen mit umhüllten Langzeitdünger:
Aufwandmenge: 25 g/m²
1 x Düngen im Mai/Juni
Menge: 1155,000 m²

**3.1.40 Pflege Kiestraufe/ Kiesfläche/ Betonplattenfläche**
Säubern der Kiestraufe, der Sandlinsen und Betonplattenfläche  von Fremdbewuchs, Laub und angewehtem gröberen Fremdstoffen.
Die Position umfasst 2 Pflegegänge pro Jahr im Frühjahr und Herbst. Beachte Hinweistext Entwicklungspflege!
Der EP gilt für 1 Jahr (1 Jahr à 2 Pflegegänge).
Menge: 177,000 m2

**3.1.50 Pflege der Insekten-Nisthilfen, Neubefüllung**
Pflege der Insekten-Nisthilfen für Wildbienen und andere Insekten, in der Vegetationsfläche stehend,
Höhe der Nisthilfe bis 60cm, kleine bis mittlere Nistlöcher.
Verbrauchte Materialien entfernen und neu befüllen mit
geeigneten Materialien aus Ton, Bamus, Hartholzstangen
sowie Schutz vor Vogelfraß (Drahtgitter) erneuern.
Die Nisthilfe ist danach wieder  kippsicher und standfest auf vorhandenem Unterbau aus Steinen oder Platten aufzubauen und gegen Bodenfeuchte zu schützen.

Die Position umfasst 1 Pflegegang pro Jahr
Beachte Hinweistext Entwicklungspflege!
Der EP gilt für 1 Jahr (1 Jahr à 1 Pflegegang).
Menge: 3,000 St

**3.1.60 Kontrolle und Reinigen von Dachwasserabläufen/ Kontrollschächten**
Kontrolle und Reinigen von Dachwasserabläufen/ Kontrollschacht,
Kontrollschacht KS 10 = Höhe 10 cm,
Schacht-Außenmaß ca. 30 x 30 cm,
Öffnungsmaß ca. 24 x 24 cm,
aus kunststoffbeschichtetem Aluminium, mit
abnehmbarem, trittstabilen Deckel aus verzinktem und kunststoffbeschichtetem Stahlblech mit zwei Fingerlöchern.
Kontrollschacht reinigen, Unrat und eingewachsene Pflanzenteile entfernen.
Die Position umfasst 1 Pflegegang pro Jahr
Beachte Hinweistext Entwicklungspflege!
Der EP gilt für 1 Jahr (1 Jahr à 1 Pflegegang).
Menge: 2,000 St

**3.1.70 Dachfläche in Hitzeperioden wässern um Ausfälle der**
Dachfläche in Hitzeperioden wässern um Ausfälle der Pflanzung zu vermeiden, Durchführung in Absprache mit dem AG, gem. Hinweistext Wässerung.
Flächige Wässerung mit mind. 15 l/m²
Die Position umfasst 3 Wässerungsgänge pro Jahr
Der EP gilt für 1 Jahr (1 Jahr à 3 Pflegegang).
Menge: 1155,000 m³

#### Abschnitt 3.2 Entwicklungspflege 2.Jahr

**3.2.10 Extensivbegrünung Steinrosenflur pflegen. Substrathöhe 10cm**
Extensivbegrünung Steinrosenflur pflegen.
Substrathöhe 10cm.
Die Zusammenstellung der Pflanzung ist der beiliegenden Pflanzenliste Steinrosenflur zu entnehmen Die genaue Zusammensetzung der ausgewählten Pflanzen ist in der Revisionsunterlage zur Dachbegrünung enthalten.

Fremdwuchs entfernen, Laub und Unrat absammeln.
Fremdwuchs durch entfernen durch Ziehen der Pflanze und vorsichtiger Entfernung der Hauptwurzeln, ausschließlich in der Substratschicht.

Gräser und Blütenstände, trockene Pflanzenteile sind zurück zu schneiden.

Anfallendes Schnitt- und Pflanzengut nachweislich und fachgerecht entsorgen, entstehende Löcher oder Vertiefungen nivellieren.
Die Abrechnung erfolgt nach Flächenaufmaß auf Nachweis

Die Position umfasst 2 Pflegegänge pro Jahr im Frühjahr und Herbst. Beachte Hinweistext Entwicklungspflege!
Der EP gilt für 1 Jahr (1 Jahr à 2 Pflegegänge).
Menge: 995,000 m²

**3.2.20 Extensivbegrünung Bienenweide pflegen, Substrathöhe bis 30cm (Inseln)**
Extensivbegrünung Bienenweide pflegen,
Substrathöhe bis 30cm
Die Zusammenstellung der Pflanzung ist der beiliegenden Pflanzenliste Bienenweide zu entnehmen Die genaue Zusammensetzung der ausgewählten Pflanzen ist in der Revisionsunterlage zur Dachbegrünung enthalten.
Die Bienenweide befindet sich in Bereichen mit Anhügelung bis 30cm Substrataufbau. In diesen Bereichen stehen weiterhin vereinzelte Kleinsträucher wie Caryopteris clandonensis, Prunus fruticosa und Salix repens.

Fremdwuchs entfernen, Laub und Unrat absammeln.
Fremdwuchs durch entfernen durch Ziehen der Pflanze und vorsichtiger Entfernung der Hauptwurzeln, ausschließlich in der Substratschicht. Totholz aus den Sträuchern entfernen durch Gehölzschnitt.
Gräser und Blütenstände, trockene Pflanzenteile sind zurück zu schneiden.

Anfallendes Schnitt- und Pflanzengut nachweislich und fachgerecht entsorgen, entstehende Löcher oder Vertiefungen nivellieren.
Die Abrechnung erfolgt nach Flächenaufmaß auf Nachweis

Die Position umfasst 2 Pflegegänge pro Jahr im Frühjahr und Herbst. Beachte Hinweistext Entwicklungspflege!
Der EP gilt für 1 Jahr (1 Jahr à 2 Pflegegänge).
Menge: 60,000 m²

**3.2.30 Langzeitdünger aufbringen**
Gesamte Vegeationsfläche düngen,
düngen mit umhüllten Langzeitdünger:
Aufwandmenge: 25 g/m²
1 x Düngen im Mai/Juni
Menge: 1155,000 m²

**3.2.40 Pflege Kiestraufe/ Kiesfläche/ Betonplattenfläche**
Säubern der Kiestraufe, der Sandlinsen und Betonplattenfläche von Fremdbewuchs, Laub und angewehtem gröberen Fremdstoffen.
Die Position umfasst 2 Pflegegänge pro Jahr im Frühjahr und Herbst. Beachte Hinweistext Entwicklungspflege!
Der EP gilt für 1 Jahr (1 Jahr à 2 Pflegegänge).
Menge: 177,000 m2

**3.2.50 Pflege der Insekten-Nisthilfen, Neubefüllung**
Pflege der Insekten-Nisthilfen für Wildbienen und andere Insekten, in der Vegetationsfläche stehend,
Höhe der Nisthilfe bis 60cm, kleine bis mittlere Nistlöcher.
Verbrauchte Materialien entfernen und neu befüllen mit
geeigneten Materialien aus Ton, Bamus, Hartholzstangen
sowie Schutz vor Vogelfraß (Drahtgitter) erneuern.
Die Nisthilfe ist danach wieder  kippsicher und standfest auf vorhandenem Unterbau aus Steinen oder Platten aufzubauen und gegen Bodenfeuchte zu schützen.

Die Position umfasst 1 Pflegegang pro Jahr
Beachte Hinweistext Entwicklungspflege!
Der EP gilt für 1 Jahr (1 Jahr à 1 Pflegegang).
Menge: 3,000 St

**3.2.60 Kontrolle und Reinigen von Dachwasserabläufen/ Kontrollschächten**
Kontrolle und Reinigen von Dachwasserabläufen/ Kontrollschacht,
Kontrollschacht KS 10 = Höhe 10 cm,
Schacht-Außenmaß ca. 30 x 30 cm,
Öffnungsmaß ca. 24 x 24 cm,
aus kunststoffbeschichtetem Aluminium, mit
abnehmbarem, trittstabilen Deckel aus verzinktem und kunststoffbeschichtetem Stahlblech mit zwei Fingerlöchern.
Kontrollschacht reinigen, Unrat und eingewachsene Pflanzenteile entfernen.
Die Position umfasst 1 Pflegegang pro Jahr
Beachte Hinweistext Entwicklungspflege!
Der EP gilt für 1 Jahr (1 Jahr à 1 Pflegegang).
Menge: 2,000 St

**3.2.70 Dachfläche in Hitzeperioden wässern um Ausfälle der**
Dachfläche in Hitzeperioden wässern um Ausfälle der Pflanzung zu vermeiden, Durchführung in Absprache mit dem AG, gem. Hinweistext Wässerung.
Flächige Wässerung mit mind. 15 l/m²
Die Position umfasst 3 Wässerungsgänge pro Jahr
Der EP gilt für 1 Jahr (1 Jahr à 3 Pflegegang).
Menge: 1155,000 m³

#### Abschnitt 3.3 Entwicklungspflege 3.Jahr

**3.3.10 Extensivbegrünung Steinrosenflur pflegen. Substrathöhe 10cm**
Extensivbegrünung Steinrosenflur pflegen.
Substrathöhe 10cm.
Die Zusammenstellung der Pflanzung ist der beiliegenden Pflanzenliste Steinrosenflur zu entnehmen Die genaue Zusammensetzung der ausgewählten Pflanzen ist in der Revisionsunterlage zur Dachbegrünung enthalten.

Fremdwuchs entfernen, Laub und Unrat absammeln.
Fremdwuchs durch entfernen durch Ziehen der Pflanze und vorsichtiger Entfernung der Hauptwurzeln, ausschließlich in der Substratschicht.

Gräser und Blütenstände, trockene Pflanzenteile sind zurück zu schneiden.

Anfallendes Schnitt- und Pflanzengut nachweislich und fachgerecht entsorgen, entstehende Löcher oder Vertiefungen nivellieren.
Die Abrechnung erfolgt nach Flächenaufmaß auf Nachweis

Die Position umfasst 2 Pflegegänge pro Jahr im Frühjahr und Herbst. Beachte Hinweistext Entwicklungspflege!
Der EP gilt für 1 Jahr (1 Jahr à 2 Pflegegänge).
Menge: 995,000 m²

**3.3.20 Extensivbegrünung Bienenweide pflegen, Substrathöhe bis 30cm (Inseln)**
Extensivbegrünung Bienenweide pflegen,
Substrathöhe bis 30cm
Die Zusammenstellung der Pflanzung ist der beiliegenden Pflanzenliste Bienenweide zu entnehmen Die genaue Zusammensetzung der ausgewählten Pflanzen ist in der Revisionsunterlage zur Dachbegrünung enthalten.
Die Bienenweide befindet sich in Bereichen mit Anhügelung bis 30cm Substrataufbau. In diesen Bereichen stehen weiterhin vereinzelte Kleinsträucher wie Caryopteris clandonensis, Prunus fruticosa und Salix repens.

Fremdwuchs entfernen, Laub und Unrat absammeln.
Fremdwuchs durch entfernen durch Ziehen der Pflanze und vorsichtiger Entfernung der Hauptwurzeln, ausschließlich in der Substratschicht. Totholz aus den Sträuchern entfernen durch Gehölzschnitt.
Gräser und Blütenstände, trockene Pflanzenteile sind zurück zu schneiden.

Anfallendes Schnitt- und Pflanzengut nachweislich und fachgerecht entsorgen, entstehende Löcher oder Vertiefungen nivellieren.
Die Abrechnung erfolgt nach Flächenaufmaß auf Nachweis

Die Position umfasst 2 Pflegegänge pro Jahr im Frühjahr und Herbst. Beachte Hinweistext Entwicklungspflege!
Der EP gilt für 1 Jahr (1 Jahr à 2 Pflegegänge).
Menge: 60,000 m²

**3.3.30 Langzeitdünger aufbringen**
Gesamte Vegeationsfläche düngen,
düngen mit umhüllten Langzeitdünger:
Aufwandmenge: 25 g/m²
1 x Düngen im Mai/Juni
Menge: 1155,000 m²

**3.3.40 Pflege Kiestraufe/ Kiesfläche/ Betonplattenfläche**
Säubern der Kiestraufe, der Sandlinsen und Betonplattenfläche von Fremdbewuchs, Laub und angewehtem gröberen Fremdstoffen.
Die Position umfasst 2 Pflegegänge pro Jahr im Frühjahr und Herbst. Beachte Hinweistext Entwicklungspflege!
Der EP gilt für 1 Jahr (1 Jahr à 2 Pflegegänge).
Menge: 177,000 m2

**3.3.50 Pflege der Insekten-Nisthilfen, Neubefüllung**
Pflege der Insekten-Nisthilfen für Wildbienen und andere Insekten, in der Vegetationsfläche stehend,
Höhe der Nisthilfe bis 60cm, kleine bis mittlere Nistlöcher.
Verbrauchte Materialien entfernen und neu befüllen mit
geeigneten Materialien aus Ton, Bamus, Hartholzstangen
sowie Schutz vor Vogelfraß (Drahtgitter) erneuern.
Die Nisthilfe ist danach wieder  kippsicher und standfest auf vorhandenem Unterbau aus Steinen oder Platten aufzubauen und gegen Bodenfeuchte zu schützen.

Die Position umfasst 1 Pflegegang pro Jahr
Beachte Hinweistext Entwicklungspflege!
Der EP gilt für 1 Jahr (1 Jahr à 1 Pflegegang).
Menge: 3,000 St

**3.3.60 Kontrolle und Reinigen von Dachwasserabläufen/ Kontrollschächten**
Kontrolle und Reinigen von Dachwasserabläufen/ Kontrollschacht,
Kontrollschacht KS 10 = Höhe 10 cm,
Schacht-Außenmaß ca. 30 x 30 cm,
Öffnungsmaß ca. 24 x 24 cm,
aus kunststoffbeschichtetem Aluminium, mit
abnehmbarem, trittstabilen Deckel aus verzinktem und kunststoffbeschichtetem Stahlblech mit zwei Fingerlöchern.
Kontrollschacht reinigen, Unrat und eingewachsene Pflanzenteile entfernen.
Die Position umfasst 1 Pflegegang pro Jahr
Beachte Hinweistext Entwicklungspflege!
Der EP gilt für 1 Jahr (1 Jahr à 1 Pflegegang).
Menge: 2,000 St

**3.3.70 Dachfläche in Hitzeperioden wässern um Ausfälle der**
Dachfläche in Hitzeperioden wässern um Ausfälle der Pflanzung zu vermeiden, Durchführung in Absprache mit dem AG, gem. Hinweistext Wässerung.
Flächige Wässerung mit mind. 15 l/m²
Die Position umfasst 3 Wässerungsgänge pro Jahr
Der EP gilt für 1 Jahr (1 Jahr à 3 Pflegegang).
Menge: 1155,000 m³

#### Abschnitt 3.4 Sonstiges

*Hinweis: Hinweistext Nachpflanzung*
Hinweistext Nachpflanzungen

Nachpflanzung von Fehlstellen erfolgt nur nach gesonderter Anweisung durch den AG und vorheriger Abstimmung der tatsächlich benötigten Menge.

**3.4.10 Nachpflanzung von Fehlstellen mit Flachballenpflanzung Steinrosenflur**
Nachpflanzung von Fehlstellen mit
Flachballenpflanzung Steinrosenflur
Ballengröße ca. 110 cm3, spezielle Flachballenplatten mit 50 im Freiland vorkultivierten Sedumpflanzen und anderen Stauden einer Art,
auszubringende Menge ab 16 Stück/m².
Die Pflanzenware muß unkrautfrei und in mineralischen
Substrat (mind. 60 Vol.%) angezogen sein.
Die Pflanzung darf nicht in Frost- oder Hitzeperioden erfolgen!
Die Zusammenstellung der Pflanzung gemäß Pflanzenliste Steinrosenflur Die genaue Zusammensetzung kann nach jeweils aktuell verfügbaren Beständen varrieren. Die genaue Zusammensetzung ist vor vor Bestellung mit dem AG zu definieren.
Mindeststandards: Der Bedarf berechnet sich aus 4 Kleingruppenpflanzen
und 12 Flächenpflanzen. Die Flächenpflanzung sollte mindestens  4 verschiedene Phedimus/ Sedum Arten aufweisen. Auf stark aussamente Gräser ist zu verziichten.

Es ist der EP für eine Flachballenpalette mit 50 St Pflanzen anzugeben.
Flachballenpalette bis auf das Dach liefern,fachgerecht nach Herstellervorgabe auslegen, Pflanzen einbringen, inkl. erster Wässerung. Transportmaterialien sind zu entsorgen.
Menge: 10,000 St

**3.4.20 Nachpflanzung von Fehlstellen Flachballenpflanzung Bienenweide**
Nachpflanzung von Fehlstellen Flachballenpflanzung Bienenweide
Ballengröße ca. 110 cm3, spezielle Flachballenplatten mit 50 im Freiland vorkultivierten Sedumpflanzen und anderen Stauden einer Art,
auszubringende Menge ab 16 Stück/m².
Die Pflanzenware muß unkrautfrei und in mineralischen
Substrat (mind. 60 Vol.%) angezogen sein
Die Pflanzung darf nicht in Frost- oder Hitzeperioden erfolgen!
Die Zusammenstellung der Pflanzung gemäß Pflanzenliste Bienenweide Die genaue Zusammensetzung kann nach jeweils aktuell verfügbaren Beständen varrieren. Die genaue Zusammensetzung ist vor vor Bestellung mit der Bauleitung zu definieren.

Mindeststandards: Der Bedarf berechnet sich aus 4 Kleingruppenpflanzen
und 12 Flächenpflanzen. Die Flächenpflanzung sollte mindestens  4 verschiedene Phedimus/ Sedum Arten aufweisen. Auf stark aussaamente Gräser ist zu verziichten.

Es ist der EP für eine Flachballenpalette mit 50 St Pflanzen anzugeben.
Flachballenpalette bis auf das Dach liefern,fachgerecht nach Herstellervorgabe auslegen, Pflanzen einbringen, inkl. erster Wässerung. Transportmaterialien sind zu entsorgen.
Menge: 2,000 St

**3.4.30 Auffüllen der vegetationsfreien Flächen, Sand- und Kiesmaterial**
Auffüllen der vegetationsfreien Flächen,
geeignete Sand-, Kiesmaterialien ergänzen (durch Wind abgetragene Bereiche) Material bis auf das Dach liefern und in Fehlbereichen aufbringen und verteilen.
Einbaustärke bis max. 10 cm.
Menge: 1,000 m³
